# Flugplatz Koblenz/Winningen
Angebotsaufforderung (GAEB DA XML 3.2, DA83)
Projekt: KOB-Bef
Währung: EUR
Vergabeart: Öffentliche Ausschreibung
Erstellt mit: AVAPLAN, AVAPLAN win64bit 23.2.2.3201, 19.08.2026

## Erneuerung Befeuerung - Elektrotechnik
Datum: 16.08.2026
EP-Anteile: Löhne; Stoffe; Geräte; Sonstiges

### Bereich 1 Baubeschreibung

*Hinweis: Allgemeines*
Allgemeines

Der Flugplatz Koblenz/Winningen verfügt über eine Start- und Landebahn mit einer Länge von 1.175 m mit den Betriebsrichtungen 05/23. Die Landeschwelle 05 ist um 180 m ins Bahninnere versetzt. Westlich schließt eine ca. 35 m lange Fläche bis an die Flugplatzstraße an. Der Flugplatz wird im Sichtflugbetrieb unter Sichtflugwetterbedingungen, teilweise auch bei Dunkelheit, betrieben.

Die Start- und Landebahn verfügt über eine Schwellen, End- und Randbefeuerung auf Basis eines abgängigen 230 V-Systems und entspricht nicht den gängigen Richtlinien und Regularien. Die Befeuerung ist auf Beton-Plattenfundamenten gegründet und über erdverlegte Kabel angebunden. Die Schaltung der Befeuerung erfolgt über das Towerpult. Die Stromversorgung der Feuer erfolgt aus dem Keller des Towergebäudes über erdverlegt Kabel. Vom Keller in die Towerkanzel ist ein Kabelkanal installiert.

Die Befeuerung soll gesamthaft erneuert werden. Ergänzend ist für beide Anflugrichtungen eine PAPI-Anlage zu installieren. Sämtliche Feuer sowie die PAPI-Anlage sollen durch PV-Module und Pufferakku mit Strom gespeist werden. Die Steuerung und Betriebsüberwachung erfolgt über eine gesicherte, drahtlose Funkverbindung.

Es ist eine vollständig integrierte Systemlösung mit durchgängiger Systemarchitektur zu liefern, bei der sämtliche Komponenten zusammenwirken und keine Behelfslösungen zum Einsatz kommen. Alle Komponenten sind bei einheitlicher Systemauslegung aufeinander abzustimmen.

Im Rahmen der Maßnahme sind folgende wesentliche Arbeiten durchzuführen:

- Demontage und Entsorgung der bestehenden Pistenrandbefeuerung
- Demontage und Entsorgung der bestehenden Schwellen- und Endfeuer
- Liefern und installieren einer neuen Steuerung und Überwachung der Befeuerung sowie PAPI-Anlage
- Liefern und installieren einer Pistenrandbefeuerung mit PV-Einzelmodulen
- Liefern und installieren von Schwellenaußenkettenfeuern mit PV-Einzelmodulen
- Liefern und installieren von Pistenendfeuern mit PV-Einzelmodulen
- Liefern und installieren einer PAPI-Anlage für beide Betriebsrichtungen mit abgesetztem PV-Feld
- Liefern und installieren von abgesetzten PV-Feldern für die PAPI-Anlagen
- Liefern und verlegen von Energiekabeln zwischen PV-Feld und PAPI-Anlagen
- Liefern und installieren von Rollwegrandmarkern
- Liefern und installieren von Rollweghinweisschildern
- Einbindung von vorhandenen Verbrauchern (z. B. vorhandene Windsackbeleuchtung, Beacon, Segelflugwarnleuchten) in die neue Steuerung und Überwachung der Befeuerung

Vor Beginn der Tiefbauarbeiten ist die vorhandene Anlage außer Betrieb zu nehmen. Alle vorhandenen Pistenfeuer sind fachgerecht zu demontieren zu entsorgen. Die vorhandene Schalt- und Regelanlage ist fachgerecht zu demontieren und zu entsorgen.

Nach Abschluss der Tiefbauarbeiten sind die neuen Pistenfeuer in Abstimmung mit dem AN-Tiefbau zu installieren.

*Hinweis: Bauausführung*
Bauausführung

Der Bieter hat sich vor Angebotsabgabe mit den örtlichen Verhältnissen der Maßnahme einschließlich der Zufahrtssituation zu den einzelnen Bereichen vertraut zu machen und eventuelle Unklarheiten im Rahmen der Angebotsabgabe anzugeben.

Eine Begehung der Örtlichkeit ist nach Absprache möglich. Mehrkosten, die aus Unkenntnis der örtlichen Gegebenheiten entstehen, werden nicht vergütet.

Die Zuwegung erfolgt im Wesentlichen über das Schiebetor am westlichen Bahnende. Weiterhin wird bei Bedarf eine Fläche zur Aufstellung eines Büro- oder Materialcontainer im Bereich des Parkplatzes am Tower zur Verfügung gestellt. Für die Sicherung der Fläche ist der Auftragnehmer zuständig.

Die Kosten für die Herrichtung und Räumung (Wiederherstellung des Ursprungszustandes) der BE-Flächen sind in die EP der Baustelleneinrichtung einzurechnen.

Nicht von der Baumaßnahme betroffene Flugbetriebsflächen dürfen nur nach ausdrücklicher Genehmigung durch den Flugplatzbetreiber befahren oder betreten werden.

Es besteht Rauchverbot auf dem gesamten Flugplatzgelände.

*Hinweis: Tagarbeit*
Tagarbeit

Die Arbeiten finden bei teilweiser Sperrung des Flugplatzes in Tagarbeit statt. Flugverkehr mit Hubschraubern direkt vom Vorfeld kann jederzeit erfolgen.

An Wochenenden ist sicherzustellen, dass keine Bauzwischenzustände den Flugbetrieb behindern. Im Baufeld befindliche Materialien, Geräte, Werkzeuge etc. sind zu entfernen. Notwendigenfalls sind Zwischenbauzustände herzustellen.

Evtl. daraus resultierende Mehrkosten sind in die Einheitspreise einzurechnen und werden nicht gesondert vergütet..

*Hinweis: Transportwege*
Transportwege

Transportwege die von Mitarbeitern des Flugplatzes oder von der örtlichen Bauüberwachung des AG vorgegeben werden, sind einzuhalten.

Der An- und Abtransport aller Materialien, Fahrzeuge, Geräte, Personen etc. erfolgt grundsätzlich über das westliche Schiebetor in Abstimmung mit dem Towerpersonal des Flugplatzes.

*Hinweis: Zwischenlager*
Zwischenlager

Eine Zwischenlagerung von Materialien und Baustoffen ist nicht vorgesehen.

*Hinweis: Zu entsorgende Materialien*
Zu entsorgende Materialien

Für alle zu entsorgende Materialien ist grundsätzlich ein Entsorgungsnachweis zu liefern und dem AG vorzulegen.

*Hinweis: Baubesprechung*
Baubesprechung

Bei Bedarf finden während der Baumaßnahme Baubesprechungen mit dem AN-Tiefbau und und dem Auftraggeber statt, an dem der Bauleiter für die Befeuerung teilnehmen muss.

Es ist über die Bauzeit von 4 Besprechungen auszugehen. Die Kosten für die Teilnahme an vorgenannten Besprechungen sind die Einheitspreise einzukalkulieren und werden nicht gesondert vergütet.

*Hinweis: Nachweise*
Nachweise

Dem Angebot sind Datenblätter und Beschreibungen der angebotenen Feuer und der Schalt- und Regelanlage beizulegen.

*Hinweis: Versorgungsleitungen*
Versorgungsleitungen

Im gesamten Baubereich ist mit Ver- und Entsorgungsleitungen (Strom und Entwässerung) für die Infrastruktur des Flugplatzes zu rechnen.

Alle Erschwernisse bei der Bauausführung durch das Antreffen in der Ausschreibung genannter Hindernisse sind in die Einheitspreise der betreffenden Positionen des Leistungsverzeichnisses einzurechnen.

*Hinweis: Richtlinien und Vorschriften*
Richtlinien und Vorschriften

Für die Maßnahme gelten grundsätzlich die gesamten zusätzlichen technischen Vorbemerkungen. Die folgenden Richtlinien und Vorschriften sind besonders zu beachten. Sie gelten jeweils in der neuesten Fassung:

- EASA CS-ADR-DSN
- ICAO- Annex 14, Volume I
- ICAO- Aerodrome Design Manual Part 4 Visual Aids
- ICAO- Aerodrome Design Manual Part 5 Electrical Systems
- NfL I 92/13 Gemeinsame Grundsätze des Bundes und der Länder für die Anlage und den Betrieb von Flugplätzen für Flugzeuge im Sichtflugbetrieb
- NfL I 94/03 - Gemeinsame Grundsätze des Bundes und der Länder über die Markierung und Befeuerung von Flugplätzen mit Sichtflugverkehr
- NfL I-201/93 - Richtlinien für die Gleitwegbefeuerung auf Flughäfen (PAPI-Anlage-Richtlinien)
  FAA 150/ 5345-47
- 1.4.2 Technische Vorschriften
- DIN VDE 0100
- DIN VDE 0271
- DIN VDE 0100-661
- EN 62823
- IEC 62040-3 VFI-SS-111
- ETL Bau
Die elektrischen Anlagen sind nach den aktuellen Technischen Regeln und Vorschriften auszuführen.
Angegebene Werte sind im Rahmen der Werks- und Montageplanung zu prüfen.

### Bereich 2 Leistungsbeschreibung Sanierung SLB

#### Abschnitt 2.1 Baustelleneinrichtung

**2.1.10 Einrichten / Räumen der Baustelle**
*** Pauschalposition
Einrichten der Baustelle für sämtliche in der Leistungsbeschreibung aufgeführte Leistungen
Alle Anlagen, Einrichtungen, Ausrüstungen, Geräte, Werkzeuge und sonstige Betriebsmittel, die zur vertragsgemäßen Ausführung  der Leistungen erforderlich sind, auf die Baustelle bringen, bereitstellen und - soweit der Geräteeinsatz nicht gesondert vergütet wird - betriebsfertig aufstellen, einschließlich der dafür notwendigen Arbeiten.
Sämtliche für die Ausführung aller Arbeiten erforderlichen Genehmigungen, einschließlich ggf. benötigter Nachtarbeitsgenehmigungen, Feiertags-, Sonntags-, und Wochenendarbeitsgenehmigungen einholen.

Unverzüglich nach Fertigstellung der Arbeiten das Gelände von allen Geräten, Anlagen, Einrichtungen und dergleichen räumen.
Verunreinigungen sind zu beseitigen.
Menge: 1,000 psch

**2.1.20 Vorhalten der Baustelleneinrichtung**
*** Pauschalposition
Vorhalten der Baustelleneinrichtung mit allen Leistungsgeräten für sämtliche in der Leistungsbeschreibung aufgeführte Leistungen einschließlich aller baustellenspezifischer Gemeinkosten für die gesamte Bauzeit.

Kosten für Unterhalten und Betreiben der Geräte, Anlagen und Einrichtungen einschließlich Mieten, Pacht, Gebühren und dergleichen werden nicht mit dieser Position, sondern mit den Einheitspreisen der betreffenden Teilleistungen vergütet. Sie sind dort entsprechend mit einzukalkulieren.
Menge: 1,000 psch

#### Abschnitt 2.2 Demontagearbeiten

**2.2.10 Freischalten der vorhandenen Befeuerung**
*** Pauschalposition
Die Leitungsschutzschalter und Lastschütze befinden sich in der Unterverteilung im 1.OG im Tower Gebäude.

Befeuerungsanlage freischalten und vor Wiedereinschaltung sichern.
Menge: 1,000 psch

**2.2.20 Demontage Startbahnrandfeuer**
*** Bezugsbeschreibung
vorhandenes Überflur-Startbahnrandfeuer fachgerecht demontieren und entsorgen.

Entsorgungsnachweise dem AG übergeben.
Menge: 41,000 Stck

**2.2.30 Demontage Schwellenfeuer**
*** wie Position 2.2.20
wie vor, jedoch Schwellenfeuer oder kombinierte Schwellen-/Endfeuer
Menge: 12,000 Stck

**2.2.40 Demontage Pistenendfeuer**
*** wie Position 2.2.20
wie vor, jedoch Pistenendfeuer
Menge: 12,000 Stck

**2.2.50 Demontage von Kabel und Leitungen**
Zuleitungen soweit möglich zu den Feuern zurückbauen.
Nicht mehr verwendete Leitungen aus den Unterverteilungen entfernen und demontieren.

Verwendete Kabel: NYY, NYM, NYCWY

Demontierte Kabel und Leitungen fachgerecht entsorgen.

Entsorgungsnachweis dem AG übergeben.
Menge: 40,000 m

#### Abschnitt 2.3 Befeuerung und Zubehör

*Hinweis: Feuereigenschaften*
Feuereigenschaften

Alle Feuer sind als Überflugfeuer zu liefern und installieren. Für die Feuer sind folgende Eigenschaften nachzuweisen:
- Konformität gem. EASA CS ADR DSN, Chapter M
- Konformität gem. ICAO
- CE-Zulassung
- Lichtstärke mindestens 25 cd bei einem Erhebungswinkel von bis zu 15°
- Gehäuse aus seewasserbeständigem Leichtmetall, Schutzart IP 67
- Leuchtmittel LED
- Lichtverteilung und Ausführung gem. EASA-Regularie
- integrierte Pufferbatterie
- integriertes Solarpanel zur Eigenversorgung
- Netzwerkfähig (Mesh-Netzwerk mit Relaisfunktion) zur Einbindung in die Steuerung mit Sende- und Empfangsteil, Reichweite min. 1,5 km
- Einzellampenüberwachung
- schaltbar in mindestens 3 Stufen (10, 30, 100 %)
- Notfallschalter
- Beständigkeit gehen Jetblast bis max. 250 km/h
- leicht brechbare Montage

Eine Autonomie über in das Feuer integrierte Pufferakkus von 140 Stunden ist ganzjährig nachzuweisen. Die Kosten für den Nachweis sind in Einheitspreise einzurechnen und werden nicht gesondert vergütet. Der Nachweis ist mit dem Angebot einzureichen.

Die angebotenen Einheitspreise beinhalten die Lieferung, Ausrichtung und fachgerecht betriebsbereit angeschlossene Montage

**2.3.10 Solar Startbahn Randfeuer Überflur weiß/weiß**
*** Bezugsbeschreibung
Solar Startbahnrandfeuer als gerichtetes, bidirektionales Überflurfeuer mit zusätzlichem omidirektionalem Anteil

Farbe: weiß/weiß

Liefern und montieren

Fabrikat/Typ '....................................................' (vom Bieter anzugeben)
Menge: 14,000 Stck

**2.3.20 Solar Startbahn Randfeuer Überflur rot/gelb**
*** wie Position 2.3.10
wie vor, jedoch

Farbe rot/gelb

Fabrikat/Typ '....................................................' (vom Bieter anzugeben)
Menge: 5,000 Stck

**2.3.30 Solar Startbahn Randfeuer Überflur weiß/gelb**
*** wie Position 2.3.10
wie vor, jedoch

Farbe weiß/gelb

Fabrikat/Typ '....................................................' (vom Bieter anzugeben)
Menge: 18,000 Stck

**2.3.40 Solar Startbahn Endfeuer Überflur rot**
Solar Startbahn Endfeuer als gerichtetes, unidirektionales Überflurfeuer

Farbe: rot

Liefern und montieren

Fabrikat/Typ '....................................................' (vom Bieter anzugeben)
Menge: 6,000 Stck

**2.3.50 Solar Startbahn Schwellen-/Endfeuer Überflur grün/rot**
Kombiniertes Solar Startbahn Schwellen-/(Endfeuer als gerichtetes, bidirektionales Überflurfeuer

Farbe: rot/grün

Liefern und montieren

Fabrikat/Typ '....................................................' (vom Bieter anzugeben)
Menge: 6,000 Stck

**2.3.60 Solar Startbahn Schwellenfeuer Überflur grün**
Solar Startbahn Schwellenfeuer als gerichtetes, unidirektionales Überflurfeuer

Farbe: grün

Liefern und montieren

Fabrikat/Typ '....................................................' (vom Bieter anzugeben)
Menge: 10,000 Stck

**2.3.70 Rollwegrandmarker, blau**
Rollbahnrandmarker, gem. ICAO Annex 14, Fuß mit Sollbruchstelle, mit Verschlusskappe abschließend, korrosions- und UV-beständig, beständig gegen Jetblast bis 250 km/h

Ausführung: Zylinderform
Farbe: blau, 360° retroreflektierend
Gesamthöhe: min. 380 mm
Durchmesser: min 75 mm

Inkl. Bodenspieß oder Bodenhülse

Liefern und montieren
Menge: 22,000 Stck

#### Abschnitt 2.4 PAPI-Anlage

*Hinweis: PAPI-Eigenschaften*
PAPI-Eigenschaften

Für die PAPI-Projektoren sind folgende Eigenschaften nachzuweisen:
- Konformität gem. EASA CS ADR DSN, Chapter M
- Konformität gem. ICAO
- CE-Zulassung
- Gehäuse aus seewasserbeständigem Leichtmetall, Schutzart IP 67
- Leuchtmittel LED
- Lichtstärke in weiß min. 50.000 cd, Lichtstärke in rot min. 10.000 cd
- abgesetztes Solarpanel zur Eigenversorgung
- Netzwerkfähig (Mesh-Netzwerk mit Relaisfunktion) zur Einbindung in die Steuerung mit Sende- und Empfangsteil, Reichweite min. 1,5 km
- Einzellampenüberwachung
- Notfallschalter
- leicht brechbare Montage

Die Pufferbatterien sind im Bereich des abgesetzten Solareinheiten unterzubringen.

Eine Autonomie von 140 Stunden ist ganzjährig nachzuweisen. Die Kosten für den Nachweis sind in Einheitspreise einzurechnen und werden nicht gesondert vergütet. Der Nachweis ist mit dem Angebot einzureichen.

Die angebotenen Einheitspreise beinhalten die Lieferung, Ausrichtung und fachgerecht betriebsbereit angeschlossene Montage

**2.4.10 PAPI-Projektor für Solarbetrieb**
PAPI-Projektor, geeignet zum Betrieb mit nachfolgendem PV-Feld liefern, auf bauseits vorhandene Fundamente montieren, einstellen und betriebsfertig anschließen. Winkeleinstellung bezogen auf einen Anflugwinkel von 4,0°.

Gehäuse aus seewasserbeständigem Metall mit Abdeckung.
Optisches System mit LED-Leuchtmitteln. Konvexe Linsen, Farbfilter Rot, Abschlussglas und Auflageeinrichtung zur Winkeleinstellung.

Höhenverstellbare Unterkonstruktion aus drei Gewindestangen mit Gewindehülsen, Muttern und Bodenflansch. Alle Beschläge und Gewindestangen aus korrosionsbeständigem Material.

Bohrarbeiten und Montagematerial ist einzurechnen.
Datenblätter und Produktbeschreibungen sind dem Angebot beizulegen.

Fabrikat/Typ '....................................................' (vom Bieter anzugeben)
Menge: 8,000 Stck

**2.4.20 Solareinheit für PAPI-Anlage**
Solareinheit mit integriertem Pufferakku für PAPI-Standorte 05 und 23 liefern, montieren und betriebsbereit anschließen.

Gehäuse aus seewasserbeständigem Leichtmetall, Schutzart IP 67

Bohrarbeiten und Montagematerial ist einzurechnen.
Datenblätter und Produktbeschreibungen sind dem Angebot beizulegen.

Fabrikat/Typ '....................................................' (vom Bieter anzugeben)
Menge: 2,000 Stck

**2.4.30 Systembedingte Stromversorgungskabel PAPI 05**
*** Pauschalposition
*** Bezugsbeschreibung
Systembedingte Stromversorgungskabel zwischen dem PV-Feld sowie den PAPI-Projektoren liefern, in die vorhandenen Kabelleerrohre einziehen und anschließen. Inkl. dem Öffnen und Wiederverschließen der Kabelschächte

Abstände (projiziert)
PV-Feld, Projektor A: 10 m
PV-Feld, Projektor B: 16 m
PV-Feld, Projektor C: 22 m
PV-Feld, Projektor D: 28 m
Menge: 1,000 psch

**2.4.40 Systembedingte Stromversorgungskabel PAPI 23**
*** Pauschalposition
*** wie Position 2.4.30
wie vor, jedoch für die Anflugrichtung 23

Abstände (projiziert) PV-Feld zu Projektor:
A: 35 m
B: 41 m
C: 49 m
D: 55 m
Menge: 1,000 psch

**2.4.50 Kabelkennschilder**
aus wasser-, kerosin- und ölbeständigem Material liefern und an vorgenannter Systemverkabelung mit Beschriftung befestigen.
Menge: 20,000 Stck

**2.4.60 Digitales Winkelmesser zur Einstellung der PAPI**
Feinmessbares, digitales Winkelmessgerät zur Nachmessung und Neujustierung des PAPI-Winkels, passend für o. g. PAPI-Projektoren.

Liefern und dem AG übergeben.
Menge: 1,000 Stck

**2.4.70 Vermessungsleistung zur Ausrichtung der Anlagen**
*** Pauschalposition
Vermessungsleistung zur exakten horizontalen und vertikalen Ausrichtung der Anlagen und der Lichtpunktebene gem. NfL bzw. ICAO.
Die Höhen der Fundamentoberkanten werden übergeben.
Menge: 1,000 psch

#### Abschnitt 2.5 Beschilderung

*Hinweis: Eigenschaften der Beschilderung*
Eigenschaften der Beschilderung

Für die Beschilderung des Rollhaltes C sind 2 Rollverkehrsschilder zu liefern und zu installieren. Die Schilder sind als Kombinationsschilder mit Standort- und Gebotszeichen auszuführen. Im Bestand ist keine Beschilderung vorhanden.

Die Beschilderung hat den EASA-Regularien CS ADR-DSN.U und N sowie NfL zu entsprechen.

Das Chapter N bezieht sich i. W. auf die Ausführung der Schilder, wie Abstände, maximale Bauhöhen und Schriftgrößen der Zeichen, sowie die Lichtverteilung der Schilder.

Das Chapter U bezieht sich i. W. auf die Ausführung der Farben.

**2.5.10 Standort- und Gebotsschild mit 6 Zeichen**
Einseitig beschriftet, unbeleuchtet, reflektierend mit
- 1 Zeichen, gelbe Schrift auf schwarzem Grund
- 5 Zeichen, weiße Schrift auf rotem Grund.

Frontplatte aus korrosionsbeständigem Aluminiumverbund, Dicke min. 6 mm

Zwei Standrohre, korrosionsbeständig 2“ mit Sollbruchkupplungen

Querprofile zur Stabilisierung der Aluminiumverbundplatte Installation mittels Erdspießen, korrosionsbeständig

Schild wie folgt:
- Rückseite:  Alu natur
- Schrifthöhe:  200 mm
- Schildplatte Höhe:  400 mm
- Installationshöhe: max. 700 mm
-
- Länge:  gem. EASA

einschließlich Vogelvergrämung liefern und montieren
Menge: 2,000 Stck

#### Abschnitt 2.6 Befeuerungssteuerung

*Hinweis: Befeuerungsssteuerung*
Befeuerungssteuerung

Die Befeuerungssteuerung ist als integriertes Gesamtsystem mit Einbindung aller Feuer, der PAPI-Anlagen sowie der vorhandenen Windsackbeleuchtung, der Segelflugwarnleuchten, des Beacon und der Vorfeldbeleuchtung vorzusehen. Die Schaltung und Regelung (Helligkeit) erfolgt ausschließlich über den zu integrierenden Touchscreen.

**2.6.10 Erstellen eines Pflichtenheftes für die Befeuerung**
*** Pauschalposition
Erstellen eines Pflichtenheftes für die Steuerung und Überwachung der Befeuerung, sowie für den Flugbetrieb erforderlichen Beleuchtungsanlagen.

Abstimmen der Bedien- und Anzeigefunktionen auf dem Touchscreen-Monitor in Zusammenarbeit mit dem Towerpersonal und der technischen Leitung des Flugplatzes.

- Aufstellen aller Anzeigenelemente mit Erläuterung der Funktionen
- Aufstellen aller Schaltelemente mit Erläuterung der Funktionen
- Abstimmen des Geländebildes auf der Touchscreen-Oberfläche
- Abstimmen der Bedien- und Anzeigenelemente auf der Touchscreen-Oberfläche
Menge: 1,000 psch

**2.6.20 Erstellung eines Pflichtenheftes für die Steuerung und Überwachung der Befeuerung**
*** Pauschalposition
Pflichtenheft für die Steuerung und Überwachung mit folgendem Inhalt:
- Darstellung der Befeuerungs- und eingebundenen Systeme auf dem Touchscreen-Monitor (Layout)
- Blockdarstellung des Steuerrechners (Hardwarekomponenten) wie Schnittstellen, Busbezeichnungen und Prozessrechner
- Ausarbeitung und Beschreibung der Datenkommunikation zwischen den Systemkomponenten (Datentelegramme)

Die Ausarbeitung erfolgt in Abstimmung mit dem AG.
Menge: 1,000 psch

**2.6.30 Befeuerungssteuerung**
Die Befeuerungssteuerung ist als integriertes Gesamtsystem mit Touchscreen mit Visualisierung des Flugplatzlayouts zur drahtlosen Steuerung und Überwachung der PV-Befeuerung und PV-PAPI-Anlagen zu liefern und betriebsbereit aufzubauen.

Die Zustände der Feuer und PAPI-Anlage sind zu überwachen und zu verwalten. Dabei sind mindestens folgende Systemzustände der einzelnen Feuer abzubilden:
- Intensitätsstufe (min. 3 Stufen; 10, 30, 100 %)
- Batterieladestand
- Batteriezustand
- Landestand
- Temperatur

Die Lieferung und Installation umfasst alle zum Betrieb der Befeuerung notwendigen Komponenten wie
- PC inkl. Anwender- und Betriebssoftware und USV-Anlage
- Touchscreen in Industriestandard
- Modem/Router
- Strom-, Netzwerkkabel, Netzteile und Batterieüberwachung
- Eingabegeräte (Tastatur, Maus)
- Benutzermanagement
- USV

Die Kommunikation mit den Feuern ist über eine gesicherte, drahtlose Verbindung in einem Mesh-Netzwerk zu realisieren. Dabei sind folgende Anforderungen umzusetzen:
- Reichweite bis zu 1,5 km mit Relaisfunktion
- VHF, GSM-Kommunikation
- Möglichkeit der Schaltung der Befeuerung über Flugfunk

Die Spannungsversorgung erfolgt über 230 V/ 50 Hz. Es ist eine Backup-Batterie für einen Betrieb mit 24 Stunden Dauer vorzusehen.

Ausführung nach ICAO Annex 14 (ALSCMS) Chapter 8 Electrical Systems und der technischen Beschreibung im LV.

Der Preis versteht sich inkl. Lieferung und betriebsbereite Montage in das vorhandene Pult des Towers.

Fabrikat/Typ '....................................................' (vom Bieter anzugeben)
Menge: 1,000 Stck

**2.6.40 Anpassung Towerpult**
*** Pauschalposition
Erneuern der Bedienoberfläche im Towerpult nach Übernahme folgender Schalt- und Anzeigefunktionen auf den neuen Touchscreen-Monitor:

- Taste rechts Vorfeldbeleuchtung
- Taste links Vorfeldbeleuchtung
- Taste Beacon
- Taste Befeuerung
- Taste Segelflugwarnlampen

Demontage der Schalt- und Anzeigefunktionen im Tower-Pult,
einschließlich der Montageplatte aus Aluminium (siehe beigefügte Fotodokumentation).

Neue Montageplatte aus Aluminium inkl. Beschriftung liefern und einbauen.

Kalkulatorische Montageplattengröße ca. L x B x S (ca.300 x 400 x 2 mm).
Menge: 1,000 psch

**2.6.50 Schaltmodule für die Ansteuerung der Befeuerung- und Beleuchtungsanlagen**
*** Pauschalposition
Funkmodule für die Ansteuerung und Überwachung der Pistenrand, Schwellen- und Pistenendbefeuerung, sowie der PAPI-Anlagen.

Hardwaremodule für die Ansteuerung und Überwachung der Segelflugwarnlampen, Beacon, Vorfeldbeleuchtung und Windsackbeleuchtung liefern, montieren und betriebsfertig anschließen.

Fabrikat/Typ '....................................................' (vom Bieter anzugeben)
Menge: 1,000 psch

**2.6.60 Einbindung Segelflugwarnlampen**
*** Pauschalposition
*** Bezugsbeschreibung
Im westlichen und östlichen Einmündungsbereich der Rollbahn A in die Start- und Landebahn sind zu beiden Seiten des Rollweges gelbe Segelflugwarnlampen installiert. Diese werden analog der Bestandsbefeuerung auf Basis einer 230 V-Stromversorgung betrieben. Die Feuer sind in die neue Befeuerungssteuerung schaltbar zu integrieren und der Betriebszustand zu visualisieren. Im Bestand erfolgt die Schaltung über einen Taster im Pult des Tower.

Es sind alle für die jeweils angebotene Befeuerungssteuerung notwendigen Teile und Komponenten sowie die betriebsbereite Montage einzukalkulieren.
Menge: 1,000 psch

**2.6.70 Einbindung Beacon**
*** Pauschalposition
*** wie Position 2.6.60
wie vor, jedoch Einbindung des Beacons auf dem Dach des Towers.
Menge: 1,000 psch

**2.6.80 Einbindung Vorfeldbeleuchtung**
*** Pauschalposition
*** wie Position 2.6.60
wie vor, jedoch Einbindung der vorhandenen Vorfeldbeleuchtung.
Menge: 1,000 psch

**2.6.90 Einbindung Windsackbeleuchtung**
*** Pauschalposition
*** wie Position 2.6.60
wie vor, jedoch Einbindung der Windsackbeleuchtung. Die Windsackbeleuchtung ist mit dem Einschalten der Befeuerung zu aktivieren und mit derem Ausschalten zu deaktivieren. Eine gesonderte Schaltung ist nicht erforderlich.
Menge: 1,000 psch

**2.6.100 USV-Box**
*** Pauschalposition
USV-Box ca.1500 VA 230 V/50 Hz 1500 VA Haltezeit 1 h mit Schnittstelle zum Steuerrechner. Onlinefunktion, Rückschaltung bei Störung auf Bypass.

USV-BOX liefern, aufstellen und betriebsfertig anschließen.

Fabrikat/Typ '....................................................' (vom Bieter anzugeben)
Menge: 1,000 psch

#### Abschnitt 2.7 Inbetriebnahme

**2.7.10 Inbetriebnahme der Steuerung**
*** Pauschalposition
Einbindung aller Feuer sowie der PAPI-Anlagen in die Steuerung. Bildung von Schaltgruppen.
Einstellen aller Parameter zur Überwachung der Befeuerung, Werte dokumentieren und den Unterlagen beilegen.

Durchführen von Systemtests mit dem Auftraggeber, Unterstützung bei der Erstellung der EG-Prüferklärung.
Menge: 1,000 psch

**2.7.20 Einweisung des Towerpersonals**
*** Pauschalposition
Einweisung in die neue  Bedien und Anzeigentableau der Befeuerung für das Towerpersonal, Teilnehmer bis 7 Personen.
Menge: 1,000 psch

**2.7.30 Einweisung und Schulung des Technischen Personals**
*** Pauschalposition
Einweisung und Schulung des technischen Personals in das neue System der Steuerung und Befeuerung.

Teilnehmer bis 4 Personen.
Menge: 1,000 psch

#### Abschnitt 2.8 Sonstiges

**2.8.10 Kabeldetektion im Gelände**
Erdverlegte Kabel der Befeuerung im Bereich der Start- und Landebahn und auf Höhe des Towergebäudes mit Kabelsuchgerät lokalisieren und Fundorte markieren.

Ziel ist es die Einspeiseleitungen der Startbahnbefeuerung zu lokalisieren.

In die Position sind alle zu Lokalisierung der Kabel notwendigen Arbeiten sowie der Geräteeinsatz inkl. aller zusätzlichen Kosten zu kalkulieren.
Menge: 4,000 Std

**2.8.20 Kabel schneiden**
Erdverlegte Kabel fachgerecht schneiden und für die Herstellung einer Verbindung oder Isolierung mit Endkappen vorbereiten.
Menge: 2,000 Stck

**2.8.30 Verbindungsmuffe für Erdkabel NYCWY bis 4 x 35sm/16 qmm**
Verbindungsmuffe bestehend aus zwei durchsichtigen Kunststoffschalen mit Einfülltrichter, 4 x 35 mm², 1 x 16² Pressverbinder Isolierband. Vergussmasse aus hydrolysebeständigem Gießharz. Muffe liefern und montieren. Spannungsfestigkeit Uo/U 0,6/1 kV
Menge: 2,000 Stck

**2.8.40 Verbindungsmuffe für NYCWY 4 x 25sm/16 qmm**
Verbindungsmuffe bestehend aus zwei durchsichtigen Kunststoffschalen mit Einfülltrichter, 4 x 25 mm², 1 x 16² Pressverbinder Isolierband. Vergussmasse aus hydrolysebeständigem Gießharz. Muffe liefern und montieren. Spannungsfestigkeit Uo/U 0,6/1kV
Menge: 2,000 Stck

#### Abschnitt 2.9 Stundenlohnarbeiten

*Hinweis: Vorbemerkungen*
Vorbemerkungen

Die nachfolgenden Stundenlohnarbeiten sind vorgesehen für zusätzliche Arbeiten auf Anweisung des AG.

*Hinweis: Verrechnungssatz für Arbeitskraft*
Verrechnungssätze für Arbeitskräfte

Stundenlöhne und Zuschläge sind übereinstimmend mit den Kalkulationsunterlagen der Firma anzubieten. Mit den Zuschlägen sind alle Kosten, Sozialleistungen, Sondererstattungen wie Auslösungen, Zulagen, Nacht-, Feiertags-, Wochenend- und Sonntagsarbeit sowie Bereitstellen von Werkzeugen, Rüstungen, Unternehmergewinn usw. abgegolten. Angeboten wird für die jeweilige Arbeitskraft ein Verrechnungssatz, der sämtliche Aufwendungen einschließlich sämtlicher Zuschläge enthält.

**2.9.10 Verrechnungssatz für Fernmelde- und Elektrotechniker**
*** Bezugsbeschreibung
Stundenlohnarbeiten durch Fernmelde- und Elektrotechniker auf Anordnung des AG ausführen.
Menge: 10,000 Std

**2.9.20 Verrechnungssatz für Fernmelde- und Elektrotechnikermeister**
*** wie Position 2.9.10
wie vor, jedoch Fernmelde- und Elektrotechnikermeister.
Menge: 5,000 Std

#### Abschnitt 2.10 Dokumentation

**2.10.10 Dokumentation**
*** Pauschalposition
Dem Auftraggeber ist eine vollständige Dokumentation der neuen Befeuerungsanlage gemäß folgender Beschreibung zu übergeben:
- Bescheinigung DGUV V3
- Schalt- und Schemapläne
- Wirkschaltpläne
- Funktionsbeschreibungen
- Gerätebeschreibungen
- Bestell-Listen
- Bestandspläne
- EG Konformitätserklärung
- Kabelverlaufspläne
Die Dokumentation ist 5 Werktage vor Abnahme der Leistungen dem Auftraggeber oder dessen Vertreter in 3-facher Ausfertigung in Papierform und auf Datenträger in DWG und PDF-Dateien zu übergeben. Die Art der Papierform ist mit dem AG vorher abzustimmen.
Menge: 1,000 psch

### Bereich 3 Mitgeltende Unterlagen

#### Abschnitt 3.1 Plananlagen

*Hinweis: Hinweis Plananlagen*
Hinweis Plananlagen

Die beigefügten Plananlagen dienen ausschließlich der Kalkulation und sind nicht zur Ausführung freigegeben.

*Hinweis: Plananlagen*
Plananlagen

1. Lageplan Bestand, M. 1:1.000
2. Lageplan Planung, M. 1:1.000
5. Lageplan Baustelleneinrichtung, M. 1:2.000

*Hinweis: Sonstige Anlagen*
Sonstige Anlagen

- Fotodokumentation
